# Sanierung Forsthaus Woblitz
Angebotsaufforderung (GAEB DA XML 3.3, DA83)
Projekt: P24002
Währung: EUR
Erstellt mit: GXML Toolbox V3.3 R20220330, ORCA AVA 27 27.00.00, 18.06.2026

## 03 Elektro

### Titel 00 Gesamtkosten Elektro

**00.1 Gesamtkosten Elektro**
*** Pauschalposition
Menge: 1,000 psch

### Titel 01 Baustelleneinrichtung

**01.1 Baustrom**
Baustrom
Lieferung, Installation und Wartung eines
Baustromverteilers konform mit der Anwendernorm DIN
VDE 0100-704.
Mindestausstattung: 1 Stück CEE 5x16 A 6h, 1 Stück CEE
5x32 A 6h, 6 Stück Schukosteckdose 230 V,
inklusive temorärer Zuleitung ca. 25 m und Erdungsanlage,
Durchführung und Dokumentation der Prüfung bzw.
Wiederholungsprüfung entsprechend Normenwerk,
Vorhaltezeit: 24 Wochen
Menge: 1,000 St

**01.2 EVU-Management**
EVU-Management
Übernahme der Beantragung der Verbrauchseinrichtung
"Baustrom"
beim regionalen Energieversorger, inkl.
Fertigstellungsanzeige zur Zählersetzung,
Koordinierung der Montage (ggf. zusätzlich anfallender
Gebühren durch den zuständigen Messstellenbetreiber!)
Menge: 1,000 St

**01.3 Baustrom Standzeiterweiterung**
Baustrom Standzeiterweiterung
Überschreitung der Standzeit je angefangener Monat
Menge: 1,000 St

### Titel 02 Überprüfung Hausanschlusskasten durch Wasserschaden

**02.1 EVU-Management**
EVU-Management
Übernahme der Beantragung und Begleitung einer
Begutachtung des bauseitigen Hausanschlusses Strom
beim regionalen Energieversorger nach Wassereinbruch
im Keller,
Koordinierung und Dokumentation der Überprüfung (ggf. zusätzlich anfallender Gebühren durch das
sind nicht Bestandteil dieser Leistung)
Menge: 1,000 St

### Titel 03 Demontage und Rückbau

**03.1 Demontage und Rückbau Elektroinstallationsanlage**
Demontage und Rückbau bauseits vorhandener
Elektroinstallationsanlage
Spannungsfreiheit der gesamten Anlage herstellen und
gegen wieder einschalten sichern, fachgerechte
Demontage bauseitiger Elektroinstallationsanlage,
bestehend aus:
Zähler mit Gehäuse aP, Sicherungsverteiler aP,
Datenschrank mit anteiligen Komponenten, anteilige
Leuchten, Schalt- und Steckgeräte und Abzweigdosen,
anteilige Kabelanlage inklusive anteiliger PVC-Rohre, PVC-
Kanäle, Schellen,  Abzweigdosen und Klein- und
Hilfsmittel,
sonstiger elektrotechnische Anlagen und Betriebsmittel,
Nachweis zur fachgerechten Entsorgung
Besichtigung des Bauvorhabens in Abstimmung mit dem
AG möglich,
Menge: 1,000 St

### Titel 04 Zähleranlage

**04.1 Zählerschrank leer, 4-feldig, Schutzart IP 44, Schutzklasse II,**
Zählerschrank leer, 4-feldig, Schutzart IP 44, Schutzklasse II, passend für die Aufnahme von standardisierten Systemfeldern, liefern und fachgerecht montieren Fabrikat Hager Baureihe univers Z  oder gleichwertig.
Menge: 1,000 St

**04.2 Komplettfeld 2 Zählerplätze**
Komplettfeld für Zählerschrank, Höhe 1350 mm, 1-feldig, bestückt für 2 Zählerplätze mit APZ-Raum und RfZA nach gültiger VDE-AR-N 4100, liefern und fachgerecht in Zählerschrank montieren Fabrikat Hager oder gleichwertiges, zum Schrankgehäuse passendes System.
Menge: 1,000 St

**04.3 Komplettfeld als Verteilerfeld mit APZ**
Komplettfeld als Verteilerfeld, universelles Systemfeld, Höhe 1350 mm, 1-feldig, zur Aufnahme von Reiheneinbaugeräten, liefern und fachgerecht in Zählerschrank montieren Fabrikat Hager oder gleichwertiges, zum Schrankgehäuse passendes System
Menge: 1,000 St

**04.4 Komplettfeld als Verteilerfeld**
Komplettfeld als Verteilerfeld, universelles Systemfeld, Höhe 1350 mm, 1-feldig, zur Aufnahme von Reiheneinbaugeräten, liefern und fachgerecht in Zählerschrank montieren .Fabrikat Hager oder gleichwertiges, zum Schrankgehäuse passendes System.
Menge: 1,000 St

**04.5 Komplettfeld als Multimediafeld**
Multimedia-Systemfeld für Zählerschrank, Höhe 1350 mm, 1-feldig, gemäß DIN 43870, Traggerüst mit Tragschienen, gelochte Montageplatte, isoliertes RJ45-Patchpanel (12 Ports, Kat. 6), inkl. 3-fach Schutzkontaktsteckdose (90° drehbar), Gerätehaltern und Potentialausgleichsanschluss, liefern und fachgerecht montieren Systemkompatibel zum angebotenen Zählerschrank oder gleichwertig.
Menge: 10,000 m

**04.6 Einspeiseadapter zur Zähleranlage**
Einspeiseadapter zur Zähleranlage, für Montage auf 40 mm-Sammelschienensystem, 5-polig, Anschlussquerschnitt 1 bis 25 mm², liefern und fachgerecht im Zählerschrank montieren.
Menge: 1,000 St

**04.7 Sammelschienenverbinder, Feld/Feld, 5polig, CU12x5mm,**
Sammelschienenverbinder, Feld/Feld, 5-polig, CU 12×5 mm, 250 A,
passend zum eingebauten 40-mm-Sammelschienensystem des Zählerschranks
(Referenz: Hager ZZ55SAVE oder gleichwertig),
liefern und fachgerecht in Zählerschrank wie vor montieren.
Menge: 1,000 St

**04.8 Bestückungspaket für Sicherungsverteiler APZ/RfZ, Bauhöhe**
Bestückungspaket für Sicherungsverteiler APZ/RfZ, Bauhöhe 1400 mm,
mit LS 6 A, passend zum eingebauten Zählerschranksystem
(Referenz: Hager ZY5N2LS oder gleichwertig),
liefern und fachgerecht in Zählerschrank wie vor montieren.
Menge: 1,000 St

**04.9 Patch-Leitung 4 kV mit 2× RJ45-Stecker für WAN-Anwendung,**
Patch-Leitung 4 kV mit 2× RJ45-Stecker für WAN-Anwendung,
passend zum eingebauten Multimediafeld des Zählerschranks
(Referenz: Hager ZZ45WAN100 oder gleichwertig),
liefern und fachgerecht in Zählerschrank wie vor montieren.
Menge: 1,000 St

**04.10 Hauptsicherungsautomat 3x35 A mit Schienenadapter**
Hauptsicherungsautomat 3x35 A mit Schienenadapter
Auslösecharakteristik E, Polzahl 3, Bemessungsstrom 35A
Montage auf 40 mm-Sammelschienensystem
liefern und fachgerecht montieren
Menge: 1,000 St

**04.11 Hauptsicherungsautomat 3x50 A mit Schienenadapter**
Hauptsicherungsautomat 3x50 A mit Schienenadapter
Auslösecharakteristik E, Polzahl 3, Bemessungsstrom 50A
Montage auf 40 mm-Sammelschienensystem
liefern und fachgerecht montieren
Menge: 1,000 St

**04.12 Überspannungsschutz Kombiableiter Typ 1 und 2**
Überspannungsschutz Kombiableiter Typ 1 und 2
für TN-C-Systemeim Hauptstromversorgungssystem bei
Gebäuden ohne äußeren Blitzschutz,
erfüllt die Anforderungen der DIN VDE 0100-534 für den
Einsatz im Vorzählerbereich,
liefern und fachgerecht montieren
Menge: 1,000 St

**04.13 Lasttrennschalter 63 A 3-polig sperrbar,**
Lasttrennschalter 63 A 3-polig sperrbar,
Hutschienenschnellbefestigung,
Betriebsspannung AC: 230/400 V
Nennstrom: 63 A
inkl. anteiliger Verdrahtung, Klemmen-, Klein- und
Hilfsmaterial,
liefern und betriebsfertig montieren
Menge: 2,000 St

**04.14 Rangierblende mit Endplatten und Haltewinkel,**
Rangierblende mit Endplatten und Haltewinkel,
Farbe: RAL 9016,
Breite: 1050 mm
Zur Abdeckung der Leitungen im oberen
Einführungsbereich der Zählerschrankanlage
liefern und fachgerecht montieren
Menge: 1,000 St

**04.15 Hauptpotentialausgleichsschiene nach VDE 0618 Teil 1**
Hauptpotentialausgleichsschiene nach VDE 0618 Teil 1
Anschlüsse: Band 30x4 mm oder Rundleiter 8-10 mm,
Rundleiter 50 mm² und 7x6-25 mm²
liefern und fachgerecht montieren
Menge: 1,000 St

### Titel 05 Erdungsanlage

**05.1 Errichtung einer zusätzlichen Erdungsanlage als:**
Errichtung einer zusätzlichen Erdungsanlage als:
Stab- bzw. Tiefenerder
entsprechend DIN 18015, DIN VDE 0100-540 (VDE 0100-540), DIN VDE 0100-410 (VDE 0100-410), DIN
18015-1, VDE AR-N 4100 sowie den daraus abgeleiteten
Technischen Anschlussbedingungen (TAB) der
Netzbetreiber,
Laut DIN 18014 ist neben der Planung die Dokumentation
von Erdungsanlagen zwingend erforderlich und umfasst
Ausführungspläne, eine aussagekräftige
Fotodokumentation der Gesamtanlage sowie
Detailaufnahmen der Verbindungen. Zudem sind die
Ergebnisse der Durchgangsmessung zu protokollieren, um
den ordnungsgemäßen Einbau nachzuweisen,
inkl. anteiliger Verdrahtung, Klemmen-, Klein- und
Hilfsmaterial,
liefern und betriebsfertig montieren
Menge: 1,000 St

### Titel 06 Sicherungen und Reiheneinbaugeräte Verteilung

**06.1 Fehlerstromschutzschalter 40 A 3-polig + N,**
Fehlerstromschutzschalter 40 A 3-polig + N,
Hutschienenschnellbefestigung,
Betriebsspannung AC: 230/400 V
Polanzahl: 4
Nennstrom: 40 A
inkl. anteiliger Verdrahtung, Klemmen-, Klein- und
Hilfsmaterial,
liefern und betriebsfertig montieren
Menge: 3,000 St

**06.2 Fehlerstromschutzschalter 40 A 1-polig + N,**
Fehlerstromschutzschalter 40 A 1-polig + N,
Hutschienenschnellbefestigung,
Betriebsspannung AC: 230/400 V
Polanzahl: 2
Nennstrom: 40 A
inkl. anteiliger Verdrahtung, Klemmen-, Klein- und
Hilfsmaterial,
liefern und betriebsfertig montieren
Menge: 2,000 St

**06.3 Leitungsschutzschalter B 16 A 1-polig,**
Leitungsschutzschalter B 16 A 1-polig,
Hutschienenschnellbefestigung,
Betriebsspannung AC: 230/400 V
Auslösecharakteristik: B
Nennstrom: 16 A
inkl. anteiliger Verdrahtung, Klemmen-, Klein- und
Hilfsmaterial,
liefern und betriebsfertig montieren
Menge: 36,000 St

**06.4 Leitungsschutzschalter B 10 A 1-polig,**
Leitungsschutzschalter B 10 A 1-polig,
Hutschienenschnellbefestigung,
Betriebsspannung AC: 230/400 V
Auslösecharakteristik: B
Nennstrom: 10 A
inkl. anteiliger Verdrahtung, Klemmen-, Klein- und
Hilfsmaterial,
liefern und betriebsfertig montieren
Menge: 6,000 St

**06.5 Leitungsschutzschalter B 16 A 3-polig,**
Leitungsschutzschalter B 16 A 3-polig,
Hutschienenschnellbefestigung,
Betriebsspannung AC: 230/400 V
Auslösecharakteristik: B
Nennstrom: 16 A
inkl. anteiliger Verdrahtung, Klemmen-, Klein- und
Hilfsmaterial,
liefern und betriebsfertig montieren
Menge: 2,000 St

**06.6 Leitungsschutzschalter B 32 A 3-polig,**
Leitungsschutzschalter B 32 A 3-polig,
Hutschienenschnellbefestigung,
Betriebsspannung AC: 230/400 V
Auslösecharakteristik: B
Nennstrom: 32 A
inkl. anteiliger Verdrahtung, Klemmen-, Klein- und
Hilfsmaterial,
liefern und betriebsfertig montieren
Menge: 1,000 St

**06.7 FI/LS kompakt 1P+N 6kA Typ A 30mA B16**
FI/LS kompakt 1P+N 6kA Typ A 30mA B16
für den kombinierten Schutz vor Überlast, Kurzschluss und
Fehlerströmen in nur 2 TE, VDE-geprüft und zertifiziert
nach DIN EN 61009-1, DIN EN 61009-2-1.
Hutschienenschnellbefestigung,
Betriebsspannung AC: 230/400 V
Auslösecharakteristik: B
Nennstrom: 16 A
inkl. anteiliger Verdrahtung, Klemmen-, Klein- und
Hilfsmaterial,
liefern und betriebsfertig montieren
Menge: 6,000 St

**06.8 Klingeltransformator, Schutzklasse II mit**
Klingeltransformator, Schutzklasse II mit
Klemmenabdeckungen, Einbaubreite: 36 mm,
Hutschienenschnellbefestigung,
Betriebsspannung AC: 230/400 V
Primärspannung 230V ±10 %, 50-60 Hz,
Sekundärspannung 8-12V AC ±15 %, Leistung 8 VA,
inkl. anteiliger Verdrahtung, Klemmen-, Klein- und
Hilfsmaterial,
liefern und betriebsfertig montieren
Menge: 1,000 St

**06.9 D02-Sicherungsunterteil max. 63 A 3-polig,**
D02-Sicherungsunterteil max. 63 A 3-polig,
entsprechend DIN 49524 und VDE 0636,
Hutschienenschnellbefestigung,
Betriebsspannung AC: 230/400 V
Sicherungsgröße: D02
Nennstrom: max. 63 A
inkl. anteiliger Verdrahtung, Sicherungseinsätzen,
Schraubkappen, Klemmen-, Klein- und Hilfsmaterial,
liefern und betriebsfertig montieren
Menge: 4,000 St

**06.10 Schaltrelais R12-100-230V (1-polig) Schaltrelais**
Schaltrelais R12-100-230V (1-polig) Schaltrelais
elektromechanisch mit Handbetätigung und
Schaltstellungsanzeige Reiheneinbaugerät für Montage
auf Tragschiene DIN-EN 61075 TH35 1 Teilungseinheit =
18mm breit, 55mm tief Kontakte: 1 Schließer 16 A
Steuerspannung: 230V Nennschaltleistung: 16A/250V AC
Einschaltdauer: 100% Steuerleistungsbedarf: 1,9W Kontaktabstand: 3mm Erfüllte Normen: VDE 0632; IEC
60669
Fabrikat/Typ: Eltako R12-100-230V oder gleichwertig
inkl. anteiliger Verdrahtung, Klemmen-, Klein- und
Hilfsmaterial,
liefern und betriebsfertig montieren
Menge: 2,000 St

**06.11 Drehstromzähler DSZ15D-3x80A mit Display, MID geeicht**
Drehstromzähler DSZ15D-3x80A mit Display, MID geeicht
Drehstromzähler direkt messend und geeicht
Reiheneinbaugerät für Montage auf Tragschiene DIN-EN
60715 TH35 4 Teilungseinheiten = 70mm breit, 58mm tief
Genauigkeitsklasse: B (1%) Anzeige: LC-Display 7 Stellen,
davon 1 oder 2 Dezimalstellen auch ohne
Stromversorgung 2x innerhalb von 2 Wochen ablesbar
Hintergrundbeleuchtung auf zweiten Tarif umschaltbar
Momentanwerte von Leistung, Spannung und Strom
ablesbar Nennstrom: 3x10(80)A Stand-by-Verlust: nur
0,5W je Pfad SO-Schnittstelle nach DIN 43864 Plombierbar
Fabrikat/Typ: Eltako DSZ15D-3x80A oder gleichwertig
inkl. anteiliger Verdrahtung, Klemmen-, Klein- und
Hilfsmaterial,
liefern und betriebsfertig montieren
Menge: 1,000 St

### Titel 07 Kabeltragsystem

**07.1 Leitungsführungskanal aus PVC nach DIN EN 50085-2-1**
Leitungsführungskanal aus PVC nach DIN EN 50085-2-1
zur Leitungsverlegung an Wand und Decke, bestehend
aus komplett übergreifendem Oberteil und Unterteil mit
einreihiger Bodenlochung zur Befestigung.
Hinweis: Schall- und Brandschutz-Maßnahmen sind
fachgerecht auszuführen. Höhe: 15 mm Breite: 15 mm
Länge: 2000 mm Farbe: reinweiß RAL 9010
liefern und fachgerecht in Teillängen montieren, inklusive
Klein- , Befestigungs- und Hilfsmaterial
Menge: 20,000 m

**07.2 Leitungsführungskanal aus PVC nach DIN EN 50085-2-1**
Leitungsführungskanal aus PVC nach DIN EN 50085-2-1
zur Leitungsverlegung an Wand und Decke, bestehend
aus komplett übergreifendem Oberteil und Unterteil mit
einreihiger Bodenlochung zur Befestigung.
Hinweis: Schall- und Brandschutz-Maßnahmen sind
fachgerecht auszuführen. Höhe: 15 mm Breite: 30 mm
Länge: 2000 mm Farbe: reinweiß RAL 9010
liefern und fachgerecht in Teillängen montieren, inklusive
Klein- , Befestigungs- und Hilfsmaterial
Menge: 10,000 m

**07.3 Leitungsführungskanal aus PVC nach DIN EN 50085-2-1**
Leitungsführungskanal aus PVC nach DIN EN 50085-2-1
zur Leitungsverlegung an Wand und Decke, bestehend
aus komplett übergreifendem Oberteil und Unterteil mit
zweireihiger Bodenlochung zur Befestigung, pro 2 Meter
Lieferlänge sind 4 frei verschiebare Kabelhalteklammern
inklusive.
Hinweis: Schall- und Brandschutz-Maßnahmen sind
fachgerecht auszuführen. Höhe: 40 mm Breite: 57 mm
Länge: 2000 mm
Farbe: reinweiß RAL 9010
liefern und fachgerecht in Teillängen montieren, inklusive
Klein- , Befestigungs- und Hilfsmaterial
Menge: 10,000 m

**07.4 Leitungsführungskanal aus PVC nach DIN EN 50085-2-1**
Leitungsführungskanal aus PVC nach DIN EN 50085-2-1
zur Leitungsverlegung an Wand und Decke, bestehend
aus komplett übergreifendem Oberteil und Unterteil mit
zweireihiger Bodenlochung zur Befestigung und einer
Montageschiene für die Einbaumöglichkeit von einer
rastbaren Trennwand, pro 2 Meter Lieferlänge sind 4 frei
verschiebare Kabelhalteklammern inklusive.
Hinweis: Schall- und Brandschutz-Maßnahmen sind
fachgerecht auszuführen. Höhe: 40 mm Breite: 90 mm
Länge: 2000 mm
Farbe: reinweiß RAL 9010
liefern und fachgerecht in Teillängen montieren, inklusive
Klein- , Befestigungs- und Hilfsmaterial
Menge: 24,000 m

**07.5 Elektroinstallationsrohr M 20**
Elektroinstallationsrohr M 20
DIN EN 61386-21, Maße DIN EN 60423, nicht
flammenausbreitend, aus PVC-U, einwandig, glatt, starr,
angeformte Muffe, Außendurchmesser 20 mm,
Klassifizierungscode 33411, Druckfestigkeit mittel,
Schlagfestigkeit mittel, Dauergebrauchs- und
Installationstemperatur min. -25°C max. +60°C, liefern und
fachgerecht nach den Verlegerichtlinien verlegen, inklusive
Klein-, Befestigungs- und Hilfsmaterial
Menge: 12,000 m

**07.6 Elektroinstallationsrohr M 25**
Elektroinstallationsrohr M 25
DIN EN 61386-21, Maße DIN EN 60423, nicht
flammenausbreitend, aus PVC-U, einwandig, glatt, starr,
angeformte Muffe, Außendurchmesser 25 mm,
Klassifizierungscode 33411, Druckfestigkeit mittel,
Schlagfestigkeit mittel, Dauergebrauchs- und
Installationstemperatur min. -25°C max. +60°C, liefern und
fachgerecht nach den Verlegerichtlinien verlegen, inklusive
Klein-, Befestigungs- und Hilfsmaterial
Menge: 12,000 m

**07.7 Elektroinstallationsrohr M 32**
Elektroinstallationsrohr M 32
DIN EN 61386-21, Maße DIN EN 60423, nicht
flammenausbreitend, aus PVC-U, einwandig, glatt, starr,
angeformte Muffe, Außendurchmesser 32 mm,
Klassifizierungscode 33411, Druckfestigkeit mittel,
Schlagfestigkeit mittel, Dauergebrauchs- und
Installationstemperatur min. -25°C max. +60°C, liefern und
fachgerecht nach den Verlegerichtlinien verlegen, inklusive
Klein-, Befestigungs- und Hilfsmaterial
Menge: 9,000 m

**07.8 Kunststoff-Isolierrohr DN 20**
Kunststoff-Isolierrohr DN 20
Klassifizierung: 22322, Kunststoff-Wellrohr, biegsam,
leicht, schwarz, Druckfestigkeit 320N/5cm, -15° bis +90°C,
flammwidrig, Unterputz-, Hohlwand- und Estrich, mit
hochgleitfähiger Innenschicht fachgerecht nach den
Verlegerichtlinien verlegen, inklusive Klein-, Befestigungs-
und Hilfsmaterial
Menge: 50,000 m

**07.9 Kunststoff-Isolierrohr DN 25**
Kunststoff-Isolierrohr DN 25
Klassifizierung: 22322, Kunststoff-Wellrohr, biegsam,
leicht, schwarz, Druckfestigkeit 320N/5cm, -15° bis +90°C,
flammwidrig, Unterputz-, Hohlwand- und Estrich, mit
hochgleitfähiger Innenschicht fachgerecht nach den
Verlegerichtlinien verlegen, inklusive Klein-, Befestigungs-
und Hilfsmaterial
Menge: 50,000 m

### Titel 08 Sockeleistenkanal/ Brüstungskanal

**08.1 Sockelleistenkanal aus PVC nach DIN EN 50085-2-1 zur**
Sockelleistenkanal aus PVC nach DIN EN 50085-2-1 zur
Leitungsverlegung an der Wand, bestehend aus einem
Unterteil mit zweireihiger Bodenlochung zum
Verschrauben und mit drei getrennten Kammern zur
Leitungsverlegung/-separierung sowie einem
übergreifenden Oberteil mit eingefärbten elastischen
Dichtlippen, um Unebenheiten an der Wand oder auf dem
Fußbodenbelag zu kaschieren. Höhe: 70 mm Tiefe: 20 mm
Länge: 2000 mm
Farbe Oberteil: reinweiß RAL 9010
liefern und fachgerecht in Teillängen montieren, inklusive
Klein- , Befestigungs- und Hilfsmaterial
Menge: 120,000 m

**08.2 Inneneck/Außenecken zu Sockelleistenkanal, zur**
Inneneck/Außenecken zu Sockelleistenkanal, zur
Eckumfahrung in Innenräumen, verdeckt als
Haubenformteil die beiden Schnittkanten der Sockelleisten-
Oberteile, durch angeformte Rasthaken aufsteckbar.
Höhe: 70 mm Tiefe: 20 mm
Farbe: reinweiß RAL 9010
liefern und fachgerecht montieren, inklusive Klein- ,
Befestigungs- und Hilfsmaterial
Menge: 30,000 St

**08.3 Endstück als Formteil zu Sockelleistenkanal, für einen**
Endstück als Formteil zu Sockelleistenkanal, für einen
sauberen Abschluss, durch angeformte Rasthaken zum
Aufstecken auf das offene Ende des Sockelleistenkanals
auf der Seite. Höhe: 70 mm Tiefe: 20 mm Ausführung:
links oder rechts
Farbe: reinweiß RAL 9010
liefern und fachgerecht montieren, inklusive Klein- ,
Befestigungs- und Hilfsmaterial
Menge: 20,000 St

**08.4 Geräteträger für den Sockelleistenkanal, Geräteträger-**
Geräteträger für den Sockelleistenkanal, Geräteträger-
Unterteil vormontiert mit einer 2-fach vorverdrahteten
Steckdose mit erhöhtem Berührungsschutz und vier
Befestigungspunkten zum Verschrauben oberhalb des
Sockelleistenkanal-Unterteils. Mit Hilfe der beiliegenden
Ausgleichsstücke ist der Geräteträger für beide
Profilhöhen der Sockelleistenkanäle (SL 20x50 und SL
20x70) einsetzbar.
Anzahl der Geräteeinheiten: 2
Bestückung: 2 Schutzkontaktsteckdosen
Farbe: reinweiß RAL 9010
liefern und fachgerecht montieren, inklusive Klein- ,
Befestigungs- und Hilfsmaterial
Menge: 25,000 St

**08.5 Geräteträger für den Sockelleistenkanal SL 20x50 und SL**
Geräteträger für den Sockelleistenkanal SL 20x50 und SL
20x70, für den Geräteeinbau von zwei kompakten M45
Einbaugeräten im Format 45x45 mm (z. B. Steckdose,
Datendose, Antennensteckdose, USB-Ladesteckdose,
Schalter), Geräteträger mit Übergangsabdeckung zur
Sockelleiste und Trägerprofil inklusive
Befestigungsmaterial zum Verschrauben oberhalb des
Sockelleistenkanal-Unterteils.
Farbe: reinweiß RAL 9010
liefern und fachgerecht montieren, inklusive Klein- ,
Befestigungs- und Hilfsmaterial
Menge: 7,000 St

### Titel 09 Kabel und Leitungen

**09.1 PVC-Mantelleitung NYM-J 3x1,5 mm²**
PVC-Mantelleitung NYM-J 3x1,5 mm²
entsprechend DIN VDE 0250 Teil 204
liefern und fachgerecht verlegen
inklusive anteiligem Hilfs- , Klemm- und Kleinmaterial
Menge: 300,000 m

**09.2 PVC-Mantelleitung NYM-J 5x1,5 mm²**
PVC-Mantelleitung NYM-J 5x1,5 mm²
entsprechend DIN VDE 0250 Teil 204
liefern und fachgerecht verlegen
inklusive anteiligem Hilfs- , Klemm- und Kleinmaterial
Menge: 200,000 m

**09.3 PVC-Mantelleitung NYM-J 3x2,5 mm²**
PVC-Mantelleitung NYM-J 3x2,5 mm²
entsprechend DIN VDE 0250 Teil 204
liefern und fachgerecht verlegen
inklusive anteiligem Hilfs- , Klemm- und Kleinmaterial
Menge: 350,000 m

**09.4 PVC-Mantelleitung NYM-J 5x2,5 mm²**
PVC-Mantelleitung NYM-J 5x2,5 mm²
entsprechend DIN VDE 0250 Teil 204
liefern und fachgerecht verlegen
inklusive anteiligem Hilfs- , Klemm- und Kleinmaterial
Menge: 25,000 m

**09.5 PVC-Mantelleitung NYM-J 5x4 mm²**
PVC-Mantelleitung NYM-J 5x4 mm²
entsprechend DIN VDE 0250 Teil 204
liefern und fachgerecht verlegen
Menge: 25,000 m

**09.6 PVC-Mantelleitung NYM-J 5x6 mm²**
PVC-Mantelleitung NYM-J 5x6 mm²
entsprechend DIN VDE 0250 Teil 204
liefern und fachgerecht verlegen
inklusive anteiligem Hilfs- , Klemm- und Kleinmaterial
Menge: 15,000 m

**09.7 PVC-Mantelleitung NYM-J 5x16 mm²**
PVC-Mantelleitung NYM-J 5x16 mm²
entsprechend DIN VDE 0250 Teil 204
liefern und fachgerecht verlegen
inklusive anteiligem Hilfs- , Klemm- und Kleinmaterial
Menge: 3,000 m

**09.8 Datenleitung Simplex Kategorie 7**
Datenleitung Simplex Kategorie 7
paarverseilt, Paarschirm, Alu-kaschierte Kunststoff-
Verbundfolie, versinntes Cu-Geflecht,
(4x2xAWG23/1) orange,
liefern und fachgerecht verlegen
inklusive anteiligem Hilfs- , Klemm- und Kleinmaterial
Menge: 150,000 m

**09.9 Datenleitung Duplex Kategorie 7**
Datenleitung Duplex Kategorie 7
paarverseilt, Paarschirm, Alu-kaschierte Kunststoff-
Verbundfolie, versinntes Cu-Geflecht,
2x(4x2xAWG23/1) orange,
liefern und fachgerecht verlegen
inklusive anteiligem Hilfs- , Klemm- und Kleinmaterial
Menge: 100,000 m

**09.10 Fernmelde-Installationskabel JYStY 2x2x0,8 mm**
Fernmelde-Installationskabel JYStY 2x2x0,8 mm
entsprechend DIN VDE 0815
liefern und fachgerecht verlegen
inklusive anteiligem Hilfs- , Klemm- und Kleinmaterial
Menge: 100,000 m

**09.11 Potentialausgleichsleitung 1x4 mm² gelb/grün**
Potentialausgleichsleitung 1x4 mm² gelb/grün
entsprechend DIN VDE 0250 Teil 204
liefern und fachgerecht verlegen
inklusive anteiligem Hilfs- , Klemm- und Kleinmaterial
Menge: 15,000 m

**09.12 Potentialausgleichsleitung 1x16 mm² gelb/grün**
Potentialausgleichsleitung 1x16 mm² gelb/grün
entsprechend DIN VDE 0250 Teil 204
liefern und fachgerecht verlegen
inklusive anteiligem Hilfs- , Klemm- und Kleinmaterial
Menge: 35,000 m

### Titel 10 Schalt- und Steckgeräte, Leuchten

**10.1 Aus/Wechselschalter-Einsatz mit anteiligem Rahmen und Wippe**
Aus/Wechselschalter-Einsatz mit anteiligem Rahmen und
Wippe,
in der Farbausführung Ultraweiß
inklusive notwendiger Schalterdose,
Wandeinbaugehäuse odgl.,
inklusive anteiligem Hilfs- , Klemm- und Kleinmaterial
Menge: 7,000 St

**10.2 Serienschalter-Einsatz mit anteiligem Rahmen und Wippe**
Serienschalter-Einsatz mit anteiligem Rahmen und Wippe,
in der Farbausführung Ultraweiß
inklusive notwendiger Schalterdose,
Wandeinbaugehäuse odgl.,
inklusive anteiligem Hilfs- , Klemm- und Kleinmaterial
Menge: 6,000 St

**10.3 Taster-Einsatz mit anteiligem Rahmen und Wippe,**
Taster-Einsatz mit anteiligem Rahmen und Wippe,
in der Farbausführung Ultraweiß
inklusive notwendiger Schalterdose,
Wandeinbaugehäuse odgl.,
inklusive anteiligem Hilfs- , Klemm- und Kleinmaterial
Menge: 6,000 St

**10.4 Schukosteckdosen-Einsatz mit anteiligem Rahmen und**
Schukosteckdosen-Einsatz mit anteiligem Rahmen und
Abdeckung, mit "integriertem erhöhtem
Berührungsschutz" gemäß DIN VDE 0620-1 (VDE
0620-1:2021-02),
in der Farbausführung Ultraweiß
inklusive notwendiger Schalterdosen,
Wandeinbaugehäuse odgl.,
inklusive anteiligem Hilfs- , Klemm- und Kleinmaterial
Menge: 25,000 St

**10.5 Duplex-Daten-Einsatz mit anteiligem Rahmen und Wippe,**
Duplex-Daten-Einsatz mit anteiligem Rahmen und Wippe,
in der Farbausführung Ultraweiß
inklusive notwendiger Schalterdose,
Wandeinbaugehäuse odgl.,
inklusive anteiligem Hilfs- , Klemm- und Kleinmaterial
Menge: 6,000 St

**10.6 Simplex-Daten-Einsatz mit anteiligem Rahmen und Wippe,**
Simplex-Daten-Einsatz mit anteiligem Rahmen und Wippe,
in der Farbausführung Ultraweiß
inklusive notwendiger Schalterdose,
Wandeinbaugehäuse odgl.,
inklusive anteiligem Hilfs- , Klemm- und Kleinmaterial
Menge: 3,000 St

**10.7 Herdanschlussdose, Montage Unterputz und Aufputz,**
Herdanschlussdose, Montage Unterputz und Aufputz,
Doppel-Kabelabgang, Schnappdeckel, Klemmen mit
Farbcodierung entsprechend gültigen Aderfarben, VDE
zertifiziert
inklusive notwendiger Schalterdose,
Wandeinbaugehäuse odgl.,
inklusive anteiligem Hilfs- , Klemm- und Kleinmaterial
Menge: 1,000 St

**10.8 Aufputz-Feuchtraum Universalschalter**
Aufputz-Feuchtraum Universalschalter (Aus-
/Wechselschalter), Bemessungsspannung 250V~,
Schaltvermögen 10AX, Farbe: grau, Schutzgrad: IP44,
inklusive anteiligem Hilfs- , Klemm- und Kleinmaterial
Menge: 6,000 St

**10.9 Aufputz-Feuchtraum Taster (Wechsler),**
Aufputz-Feuchtraum Taster (Wechsler),
Bemessungsspannung 250V~, Schaltvermögen 10AX,
Farbe: grau, Schutzgrad: IP44,
inklusive anteiligem Hilfs- , Klemm- und Kleinmaterial
Menge: 2,000 St

**10.10 Aufputz-Feuchtraum Schutzkontakt-Steckdose**
Aufputz-Feuchtraum Schutzkontakt-Steckdose mit
Klappdeckel und Beschriftungsfeld, Nennstrom 16A,
Bemessungsspannung 250V~,
Farbe grau Schutzgrad: IP44,
inklusive anteiligem Hilfs- , Klemm- und Kleinmaterial
Menge: 5,000 St

**10.11 Aufputz-Feuchtraum Schutzkontakt-Steckdose 2-fach**
Aufputz-Feuchtraum Schutzkontakt-Steckdose 2-fach mit
Klappdeckel und Beschriftungsfeld, Nennstrom 16A,
Bemessungsspannung 250V~,
Farbe grau Schutzgrad: IP44,
inklusive anteiligem Hilfs- , Klemm- und Kleinmaterial
Menge: 6,000 St

**10.12 Bewegungsmelder mit 230° Erfassungsbereich**
Bewegungsmelder mit 230° Erfassungsbereich und Unterkriechschutz,
mechanische Reichweiteneinstellung, unterschiedliche Nachlaufzeiten
in Abhängigkeit von der Bewegungsrichtung,
unterbrechungsfreie Parallelschaltungserkennung von mehreren Meldern,
manuelles Schalten über Taster möglich,
beweglicher Kugelkopf, Wand-, Decken- und Eckmontage,
Werkseinstellung 3 min und 20 Lux,
Sockel kompatibel zu handelsüblichen Zubehörsockeln für Wand- und Deckenmontage (z. B. Steinel RC-plus oder gleichwertig),
Farbe: braun,
inklusive anteiligem Hilfs-, Klemm- und Kleinmaterial.
Menge: 2,000 St

**10.13 CEE-Wandsteckdose 400 V/ 16 A grau/rot FR-Aufputz**
CEE-Wandsteckdose 400 V/ 16 A grau/rot FR-Aufputz
mit Klappdeckel, Nennstrom: 16 A
Schutzart: IP54, Farbe: grau/rot
liefern und fachgerecht anschließen,
inklusive anteiligem Hilfs- , Klemm- und Kleinmaterial
Menge: 1,000 St

**10.14 CEE-Wandsteckdose 400 V/ 32 A grau/rot FR-Aufputz**
CEE-Wandsteckdose 400 V/ 32 A grau/rot FR-Aufputz
mit Klappdeckel, Nennstrom: 32 A
Schutzart: IP54, Farbe: grau/rot
liefern und fachgerecht anschließen,
inklusive anteiligem Hilfs- , Klemm- und Kleinmaterial
Menge: 1,000 St

**10.15 Bronzeguß-Etagenplatte zur Aufputz-Montage**
Bronzeguss-Etagenplatte zur Aufputz-Montage,
strukturierte-brünierte Oberfläche, eingelassene brünierte Messing-Rähmchen,
inkl. 1 Klingeltaster mit Namensschild,
Schaltleistung: max. 12 V~/= (AC/DC), 1,5 A,
Ausführung: Messing, strukturiert und brüniert,
Form: Rechteckig, Abmessungen: ca. 38 × 98 × 15 mm,
(z. B. Siedle Serie PROTACT Typ 420 AL-KS oder gleichwertig),
Lieferung inkl. Montage und Verdrahtung,
Farbe: bronze,
inklusive anteiligem Hilfs-, Klemm- und Kleinmaterial.
Menge: 2,000 St

**10.16 Aufputz-Läutewerk Weißes Kunststoffgehäuse**
Aufputz-Läutewerk Weißes Kunststoffgehäuse Maximale
Lautstärke 85 dB(A). Betrieb mit externem Transformator
Verwendung für Kurzzeitbelastungen max. 10s (KB 10 s)
Spannungsversorgung: 8 V~ (AC) Leistungsaufnahme:
0,83 A Abmessungen: 90 x 62 x 28 mm
Lieferung incl. Montage und Verdrahtung
Farbe: weiß
inklusive anteiligem Hilfs- , Klemm- und Kleinmaterial
Menge: 2,000 St

**10.17 Hausnummernleuchte**
Hausnummernleuchte
mittlere Lebensdauer: 30 Jahre, 3000K, Montage
senkrecht, waagerecht oder an der Decke, integrierte
Dämmerungsschwelle kann von 5 - 200lux bedarfsgerecht
eingestellt werden, ideal zur nächtlichen
Dauerbeleuchtung des Außenbereichs, inkl. passender
Hausnummern-Aufkleber,
4,9 W, 440 lm, schlagfestes Material IK 07
inklusive anteiligem Hilfs- , Klemm- und Kleinmaterial
Menge: 1,000 St

**10.18 LED-Feuchtraumleuchte ca. 30W 4200lm 130° diffus IP65**
LED-Feuchtraumleuchte ca. 30W 4200lm 130° diffus IP65
mit Option die Lichtfarbe bei Installation vor Ort zu
wählen, (4000K - 5000K - 6500K), Durchgangsverdrahtung
vorinstalliert, IP65, für den Innen- und Außenbereich,
Decken- und Wandmontage möglich, Schnellmontage
werkzeuglos, Besonders geeignet zur Montage bei
geringen Deckenhöhen und hohem Anspruch an die
Widerstandsfähigkeit. Bruchsicher,
inklusive anteiligem Hilfs- , Klemm- und Kleinmaterial
Menge: 5,000 St

**10.19 Außenleuchte**
Außenleuchte
nach Wahl der Bauherrschaft, Bemusterung und
Warenbezug im Materialwert ca. 100,- € netto durch
Auftragnehmer, inklusive Leuchtmittel,
inklusive anteiligem Hilfs- , Klemm- und Kleinmaterial
Menge: 2,000 St

### Titel 11 Rauchwarnmelder

**11.1 10-Jahres-Rauchwarnmelder**
10-Jahres-Rauchwarnmelder
inkl. 10-Jahres-Lithiumbatterie,
VdS-geprüft nach DIN EN 14604,
Silent Standby
liefern und fachgerecht montieren
Menge: 9,000 St

**11.2 Rauchmelder-Magnethalter Ø 70 mm. Einfache**
Rauchmelder-Magnethalter Ø 70 mm,
einfache Rauchmeldermontage ohne Bohren,
hochwertiges doppelseitiges Klebepad (z. B. 3M oder gleichwertig),
geeignet für Rauch- oder CO-Melder,
inkl. Deckenelement und Melderelement,
liefern und fachgerecht montieren.
Menge: 9,000 St

**11.3 Rauchwarnmelder "Gerätepass und Wartungsheft",**
Rauchwarnmelder "Gerätepass und Wartungsheft",
Einfache und fachgerechte Dokumentation der
gesetzlichen Verpflichtung zum Einbau und zur
Sicherstellung der Betriebsbereitschaft von
Rauchwarnmeldern,
Dokumentation und Übergabe an AG
Menge: 1,000 St

### Titel 12 Prüf- und Messprotokoll/ Dokumentation

**12.1 Prüf- und Messprotokoll für die neu errichtete**
Prüf- und Messprotokoll für die neu errichtete
Elektroanlage gemäß DIN VDE 0100 Teil 410,
Protokollierung der Messergebnisse entsprechend dem
gültigen Regelwerk,
Kennzeichnung im Sicherungs- bzw. Stromkreisverteiler
mittels qualifizierter Prüfplakette,
Übergabe im Papier- und pdf-Format als frei lesbare Datei,
Menge: 1,000 St

**12.2 Dokumentation**
Dokumentation
Erstellung einer Dokumentation nach DIN VDE 0100-600
zum rechtssicheren Betrieb der Anlage mit Ausfertigung
von Prüfprotokollen (Isolation, Durchgängigkeit),
Installationspläne, Verteilerpläne, technischen Unterlagen
zu den Betriebsmitteln und einer Fotodokumentation der
Leitungswege.
Übergabe im Papier- und pdf-Format als frei lesbare Datei
Menge: 1,000 St

### Titel 13 Stundenlohnarbeiten

**13.1 Stundenlohnarbeiten Facharbeiter**
Stundenlohnarbeiten Facharbeiter
Stundenlohnarbeiten durch Arbeitskräfte auf Anordnung
des AG ausführen. Der Verrechnungssatz für die jeweilige
Arbeitskraft umfasst sämtliche Aufwendungen,
insbesondere den tatsächlichen Lohn einschließlich
vermögenswirksamer Leistungen mit den Zulagen für
Gemeinkosten (Sozilakassenbeiträge, Winterbauumlage
und dgl.) sowie Lohn- bzw. Gehaltsnebenkosten und
Zuschläge für Überstunden. Facharbeiter: (Berufsgruppe
V1)
Menge: 8,000 St

**13.2 Stundenlohnarbeiten Werker**
Stundenlohnarbeiten Werker
Stundenlohnarbeiten durch Arbeitskräfte auf Anordnung
des AG ausführen. Der Verrechnungssatz für die jeweilige
Arbeitskraft umfasst sämtliche Aufwendungen,
insbesondere den tatsächlichen Lohn einschließlich
vermögenswirksamer Leistungen mit den Zulagen für
Gemeinkosten (Sozilakassenbeiträge, Winterbauumlage
und dgl.) sowie Lohn- bzw. Gehaltsnebenkosten und
Zuschläge für Überstunden. Facharbeiter: (Berufsgruppe
VII)
Menge: 8,000 St

### Titel 14 Transport- und Fahrkostenpauschale

**14.1 Transport- und Fahrkostenpauschale über die gesamte**
Transport- und Fahrkostenpauschale über die gesamte
Vertragslaufzeit inklusive aller Nebenkosten
Menge: 1,000 St
